# Erweiterung OGS Weeze
Angebotsaufforderung (GAEB DA XML 3.2, DA83)
Projekt: 21-05-Hb
Währung: EUR
Erstellt mit: GXML Toolbox V3.3 R20220330, ORCA AVA 25.0.2 - Professional Edition 25.00.02, 22.12.2022

## 04 Trockenbau- und Tischlerarbeiten

### Titel 00 Vorbemerkungen

*Hinweis: Angaben zum Bauvorhaben*
Name und Anschrift des Auftraggebers:
Gemeinde Weeze
Cyriakusplatz 13-14
47652 Weeze
Ansprechpartner: Herr Rettke

Beschreibung des Bauvorhabens:
Erweiterung der OGS an der Marienwassergrundschule an der Magdeburger Straße 7-15 in 47652 Weeze

Gegenstand dieser Ausschreibung sind:
- Trockenbau- und Tischlerarbeiten

Start und Ende der Arbeiten: gem. des beileigenden Terminplanes

Angaben zur Baustelle
Zufahrtsmöglichkeit über die Magdeburgerstraße, siehe Lageplan. Über eine zu erstellende Zuwegung von der Magdeburgerstraße ist das Baufeld befahrbar.

Schutzzeiten
Die gesetzlich vorgeschriebenen Arbeitszeiten sind einzuhalten. Lärmintensive Tätigkeiten bedürfen der Anmeldung und Absprache mit der Bauleitung.

Planunterlagen
Folgenden Unterlagen werden durch das Büro Pohlkamp&Osthues zugestellt:
- Lageplan
- Grundrisse
- Schnitte
- Ansichten
- Detailplanung

Ausführungszeitraum
Der Ausführungszeitraum ist gem. des Bauzeitenplanes definiert.

*Hinweis: Zusatzangaben zum Projekt*
Ausführungsunterlagen/ Unterlagen des AG und des AN:
Der AN erhält vom AG zum Start- und Klärungsgespräch, die für sein Gewerk spezifischen bzw. erforderlichen Planunterlagen 1-fach in Papierform. Die weiteren Planlieferungen erfolgen ausschließlich elektronisch.

Vom AN sind ohne besondere Vergütung zu liefern:
1. Zur Abrechnung sind bei Aufmaßerstellungen die Massen falls nötig mit einer Fotodokumentation zu belegen. Die Fotodokumentation kann in elektronischer Form dem AG zugesandt werden.
2. Der AN hat täglich Bautagesberichte zu führen und wöchentlich der Bauleitung zur Prüfung vorzulegen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen, Gerüste etc. außer es wird darauf hingewiesen, dass beispielsweise Gerüste bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regelnd der Technik, den behördlichen Vorschriften/ Baugenehmigung sowie den Vertragsanlagen zu den geforderten Leistung gehören, enthalten sein.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle ist durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

*Hinweis: Allgemeine Technische Vetragsbedingungen*
0.1 Angaben zur Baustelle nach VOB / ATV DIN 18299
Erweiterung der OGS an der Marienwassergrundschule
0.1.1 Lage der Baustelle
Das Grundstück, Magdeburgerstraße 7-15, 47652 Weeze, liegt im Stadtrandbereich der Gemeinde Weeze.
0.1.3 Art und Lage der baulichen Anlage
Bei dem Anbau der OGS handelt es sich um ein ein 1-stöckiges Gebäude ohne Unterkellerung. Das Gebäude schließt mit einem Pultdach ab.
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Gebäudedaten vom Anbau: NGF von 197m2 / Bruttorauminhalt 917m3
0.1.4 Verkehrsverhältnisse auf der Baustelle
Die BE-Einrichtungsfläche ist auf dem hinteren Teil des Grundstückes vorgesehen gem. des Baustelleneinrichtungsplanes. Die Anbindung zu dieser Fläche erfolgt über eine baugrundstücksinterne Zuwegung, welche direkt von der Straße befahrbar ist.
Lagerflächen stehen nur begrenzt zur Verfügung, daher müssen z.B. Restbaustoffe umgehend abgefahren werden.
Die Zufahrt ist ständig freizuhalten.
Fahrzeuge sind nur auf den dafür ausgewiesenen Flächen zu parken.
0.1.5 Freizuhaltende Flächen
Die vorhandenen Straßen um das Bauvorhaben dürfen nicht blockiert werden. Anlieferungen oder Entsorgungen mit Kränen oder dergleichen sind mit der Bauleitung frühzeitig abzustimmen.
0.1.6 Transporteinrichtungen und Transportwege
Zufahrtsmöglichkeit über die Magdeburgerstraße, siehe Lageplan. Über eine zu errichtende Zuwegung von der Magdeburgerstraße ist das Baufeld zu erreichen. Be- und Entladungen sowie Auf- und Abfahrten sind über diese Zuwegung über die gesamte Bauzeit möglich. Transport der Baustoffe sowie das Aufstellen von Entsorgungscontainern sind im eingezeunten Bereich auf der Baustelle in Abstimmung mit der Bauleitung möglich.
0.1.7 Wasser-, Abwasser- und ELT - Anschlüsse
Baustrom- und Bauwasserhauptanschlüsse sind bauseits vorhanden. Hauptverteiler sind durch den AN am bauseitigen Anschluss- bzw. Übergabepunkt zu errichten.
Die Kosten für den Verbrauch von Bauwasser und des Baustroms werden gem. der Vertragbedingungen des Bauherren abgerechnet. Ein verantwortungsbewusster Verbrauch wird hierbei vorausgesetzt. Verunreinigtes Wasser hat der Auftragnehmer fachgerecht zu entsorgen. Eine Entsorgung über Einläufe innerhalb oder außerhalb des Gebäudes sind nicht gestattet. Zusätzliche Stromverteiler sind Sache des AN. Bei besonderen Anforderungen durch z.B. spezielles Werkzeug ist die Bauleitung mit ausreichend Vorlauf zu informieren.
0.1.8 Lage und Ausmaß der überlassenen Flächen
Dem AN stehen die zum Baugelände gehörenden Grundstücksflächen gem. dem Baustelleneinrichtungsplan zur Verfügung. Benötigt der AN zusätzliche Flächen für die Erbringung seiner Leistungen, so hat er diese selbstständig auf eigene Kosten zu beschaffen sowie die Beschaffung der hiermit verbundener erforderlicher Genehmigungen für die Benutzung von Flächen. Anfallende Kosten sind in die entsprechenden Positionen der Baustelleneinrichtung einzurechnen. Für das Absperren und Sichern von Material und Gerät ist ausschließlich der AN verantwortlich. Mit Fortschreiten der Baumaßnahme muss die vorhandene Fläche unter den Gewerken für Materiallagerung, Unterkünften etc. aufgeteilt werden. Hierzu müssen im Vorfeld frühzeitig Abstimmungsgespräche im Rahmen der Baubesprechung stattfinden.
0.1.9 Bodenverhältnisse
Eine Bodenuntersuchung wurde durchgeführt. Das Ergebnis der Bodenerkundung ist in den Anlagen zum LV zu finden.
0.1.10 Grundwasser
Der Grundwasserspiegel wurde bei ca. -1,80 m unter GOK bei den Bodenuntersuchungen festgestellt.
0.1.11 Umweltrechtliche Vorschriften
Altlasten: Auf dem Baugrundstück sind keine Altlasten bekannt.
0.1.12 Vorgaben für die Entsorgung
Die Trennung und Entsorgung aller Abfälle hat nach den gültigen Ortsvorschriften zu erfolgen. Die Entsorgung von Paletten insbesondere von Einwegpaletten ist Sache des AN. Einweg- und Europaletten sind nach Anlieferung und Entladung umgehend zu entsorgen. Durch den AN sind Paletten etc. zu kennzeichnen, sodass eine Identifizierung und Zuordnung möglich ist. Eine Entsorgung durch den AG ist kostenpflichtig und wird von der Rechnungssumme abgezogen. Die Baustelle ist täglich zu säubern. Jede Firma ist für die Entsorgung des selber verursachten Bauschuttes zuständig. Sollte trotz Aufforderung durch die Bauleitung der Bauschutt nicht beseitigt werden, wird dieser 3 Tage nach Aufforderung auf Kosten des Verursachers beseitigt.
0.1.13 Schutz von Bäumen etc.
Für den Schutz von Bäumen ist die derzeit gültige Fassung der DIN 18920 Schutz von Bäumen, Pflanzenbeständen und Vegetationsflächen bei Baumaßnahmen einzuhalten. Die Maßnahmen zum Schutz sind in einer gesonderten Position im Leistungsverzeichnis ausgeschrieben.
0.1.14 Baustellenverordnung
Die zur Erfüllung der beauftragten Leistungen notwendigen Unfallverhütungsvorschriften und Sicherheitsgesetze sowie die vom Auftraggeber zu erlassende Baustellenordnung und der SiGePlan sind einzuhalten. Der SiGePlan wird bei Beauftragung ausgehändigt. Dem Auftragnehmer obliegt die Pflicht, sich hiervon in geeigneter Weise Kenntnis zu verschaffen und alle seine Arbeitnehmer vor Aufnahme der Arbeiten entsprechend einzuweisen.
0.1.15 Besondere Anordnungen, Vorschriften, Maßnahmen
Lärm und Staubentwicklung sind bei den Bauarbeiten auf ein Mindestmaß zu beschränken. Alle gültigen Corona-Anordnungen zum jeweiligen Zeitpunkt sind zu befolgen- hier wird insbesondere auf die Maskenpflicht hingewiesen.
0.1.15 Bauseitige Maßnahmen
Gebäude wird eingerüstet
0.1.17 Arbeiten anderer Unternehmer auf der Baustelle
In Abhängikeit des Bauvortschrittes: keine
Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausfürhung von Nachlaufleistungen bewirkt keine Verlängerung der Ausführungsfristen, sofern dies nicht ausdrücklich vereinbart wurde. Zwischentermine, die während des Bauablaufes vereinbart werden (z.B. im wöchentlichen Baustellenprotokoll) werden nach voriger Abstimmung im Sinne des Vertrages rechtsrelevant.
Ausführungsbeginn/ Ausführungsende: gem. Terminplan
0.2.2 Anforderungen an Baustelleneinrichtung
Keine Angaben, bzw. gem. Positionen im Leistungsverzeichnis
0.2.3 Regelung und Sicherung des Verkehrs
Die Regelung des Verkehrs bei Anlieferungen und sonstigen Manövern, die im Bereich von öffentlichen Verkehrsflächen stattfinden, obliegt dem AN. Die Verkehrsregelung ist entsprechend den Straßenverkehrsvorschriften auszuführen. Sollte dies nicht ausreichen, ist eine Straßensperrung durch den AN zu organisieren.
0.2.6 Anforderungen Gerüst
Bauseitige Leistung.
0.2.7 Mitbenutzung fremder Gerüste
Die Fassadengerüste sind durch alle auf der Baustelle tätigen Firmen nutzbar. Alle Innengerüste sind grundsätzlich durch alle AN für die eigenen Arbeiten zu stellen.
0.2.8 Vorhaltung von Baustellen- und Einrichtungsgegenständen / Lagerräumen
Keine Angaben bzw. gem. Positionen im Leistungsverzeichnis.
0.2.9 Recycling-Stoffe
Alle zu verarbeitende Baustoffe sind als neue und ungebrauchte Stoffe zu verwenden.
0.2.12 Eignungs- und Gütenachweise
Nachweise sind für alle einzubauenden Stoffe dem AG rechtzeitig zur Prüfung vorzulegen.
0.2.17 Leistungen anderer Unternehmer
Siehe Angaben zur Baustelle
0.2.18 Koordination TGA für Anlageteile
Bezüglich der Einstellung und Inbetriebnahme von Anlagenteilen im Bereich TGA, haben sich die entsprechenden Einzelgewerke Heizungs-, Sanitär-, Lüftungs- und Elektrotechnik untereinander abzustimmen. Dies gilt insbesondere für die Herstellung unterschiedlicher Medienanschlüsse an Maschinen, Geräte und Apparate, sowie für den Anschluss und die Aufschaltung auf die vorhandene Gebäudeleittechnik.
0.2.19 Benutzung von Leistungen vor Abnahme
Gemäß VOB/B ist ausschließlich die förmliche Abnahme Vertragsbestandteil. Ausnahmen sind schriftlich mit der Bauleitung und dem AG abzustimmen. Inaugenscheinnahmen für bei der Abnahme verdeckter Bauteile müssen bei der Bauleitung schriftlich angemeldet werden.
0.2.21 Abrechnung
Gemäß VOB/C neueste Ausgabe.
Nach Auftragsvergabe sind innerhalb von 14 AT unentgeldlich vorzulegen:·
- Bauzeitenplan für das eigene Gewerk
0.2.22 Hinweise Arbeitsschutzvorschriften
Auf staatliche Arbeitsschutzvorschriften, in denen vom Unternehmer zur Verhütung von Arbeitsunfällen, Berufskrankheiten und -arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Dokumentation*
Für alle zu liefernden Bauteile, Baustoffe, Baustoffgemische, Fertigteile und Geräte ist laufend die entsprechende Dokumentation (Konformitätserklärungen, Eignungsnachweise, Bauartzulassungen, sonst. Prüfzeugnisse, Zulassungen, geprüften statischen Berechnungen, Verlegepläne, Datenblätter, Bedienungs-/Wartungs-/Reinigungs-/ Instandsetzungsvorschriften, Ersatzteillisten, Bestandszeichnungen, ASI-Plan, Protokolle der Eigen- und Fremdüberwachung usw.) unaufgefordert zu übergeben.
Der AN haftet für die Richtigkeit der übergebenen Unterlagen. Die Unterlagen sind vor der Abnahme Inhaltsverzeichnis digital zu übergeben. Das Fehlen von Unterlagen wird als wesentlicher Mangel angesehen.
Als Orientierung dient die Anlage der mitzuliefernden Qualitätsnachweise.

### Titel 01 Trockenbauwände

**01.1 Metall-Einfachständerwand 2-lagig beplankt, d=200, 58dB**
Metall-Einfachständerwand 2-lagig beplankt, d=200 mm als nichttragende innere Trennwand nach DIN 4103-1, mit Unterkonstruktion aus verzinkten Stahlblechprofilen mit Oberflächenstruktur, gemäß DIN EN 14195 und DIN 18182-1, mit Metallständern CW 150, Boden und Deckenanschlüsse mit Randprofilen UW 150, mit beidseitig 2 x 12,5 mm, Gipsplatten GKB/GKBI DIN 18180, mit vierseitig abgeflachter Kante,

- Wanddicke: 200 mm,
- Wandhöhe: 3,00 m,
- Befestigungsuntergrund: unten Stahlbeton, oben an bauseitige Holzlattung 30/50mm,
- Bewertetes Schalldämm-Maß: Rw 58 dB
- Standardverspachtelung Q2 gemäß IGG-Merkblatt 2,

System: Rigips MW12RB / Ausführung gemäß Verwendbarkeitsnachweis/Herstellervorschrift,

Unterkonstruktion:
mit UW / CW 150-06, Ständerabstand 625 mm, mit Anschlussdichtung aus Filz, einseitig selbstklebend,

Beplankung:
Beidseitig, 2 x 12,5 mm, Bauplatten RB / RBI, mit Schnellbauschrauben DIN 18182-2 befestigen,

Verspachtelung:
Fugenspachtel gemäß DIN EN 13963, Qualitätsstufe Q 2 als Standardverspachtelung, gemäß IGG-Merkblatt 2.
Menge: 38,000 m2

**01.2 Metall-Einfachständerwand 2-lagig beplankt, d=150, 58dB**
Position wie vor, jedoch
- Wanddicke: 150 mm
Menge: 50,000 m2

**01.3 Metall-Einfachständerwand 2-lagig beplankt mit Feuchtraumplatten, d=125**
Position wie vor, jedoch
- Wanddicke: 125 mm,
- keine Schallschutzanforderungen
- Einbau Feuchtraumplatte
Menge: 55,000 m2

**01.4 T-Wandanschluss**
T-Wandanschluss der zuvor beschriebenen Ständerwände herstellen, Ausführung als T-Verbindung, mit starrer Verbindung und Beplankung unterbrochen. Ausführung gemäß Verwendbarkeitsnachweis / Herstellervorschrift.
Menge: 35,000 m

**01.5 Türöffnungen in GK-Einfachständerwand, 0,885/2,135/ 0,125m**
Türöffnungen in GK-Einfachständerwänden der Wandstärke 12,5cm anlegen und herstellen, mit allen erforderlichen Auswechslungen der Unterkonstruktion sowie aller erforderlichen Materialien und Befestigungsmittel.
Türöffnungen seitlich raumhoch verstärken, mit geschlossenen UA-Aussteifungsprofilen, 2mm dick, passend zum Wandprofil, mit UW-Sturzprofil und zusätzlichem Ständerprofil im Sturzbereich. Die Herstellerrichtlinien für das Herstellen von Türöffnungen sind zu beachten. Die Dämmung und Beplankung ist passgenau an die Öffnung heranzuführen und anzuschließen.

Abmessungen: Breite 0,885m ,Höhe ab OKFF 2,135m.
Menge: 4,000 St

**01.6 Türöffnungen in GK-Einfachständerwand, 1,51/2,135/ 0,15m**
Position wie vor, jedoch Breite 1,51m ,Höhe ab OKFF 2,135m, Wandstärke 0,15m.
Menge: 2,000 St

**01.7 Metall-Doppelständerwand 2-lagig beplankt, d=240, 62dB**
MW22RB - Metall-Doppelständerwand 2-lagig beplankt, d= 240mm, 62dB, als nichttragende innere Trennwand nach DIN 4103-1, mit Unterkonstruktion aus verzinkten Stahlblechprofilen mit Oberflächenstruktur, gemäß DIN EN 14195 und DIN 18182-1, mit Metallständern CW 75, Boden und Deckenanschlüsse mit Randprofilen UW 75, mit beidseitig 2 x 12,5 mm, Gipsplatten GKB/GKBI DIN 18180, mit vierseitig abgeflachter Kante, mit 2 x 40 mm, Mineralwolle-Dämmstoff DIN EN 13162,

- Wanddicke: 240 mm,
- Wandhöhe: 3,00-4,20 m,
- Befestigungsuntergrund: unten Stahlbeton, oben an bauseitige Holzlattung 30/50mm,
- Bewertetes Schalldämm-Maß: Rw 62 dB,
- Standardverspachtelung Q2 gemäß IGG-Merkblatt 2,

System: Ausführung gemäß Verwendbarkeitsnachweis/Herstellervorschrift,

Unterkonstruktion:
mit Profil UW / CW 75-06, Ständerabstand 625 mm, mit Anschlussdichtung aus Filz, einseitig selbstklebend, zusätzlich mit zweiseitig selbstklebender Anschlussdichtung entkoppelt,

Dämmschicht:
mit 2 x 40 mm, Akustic TP1, Baustoffklasse A, lückenlos und abrutschsicher verlegen,

Beplankung:
Beidseitig, 2 x 12,5 mm, Rigips Bauplatten RB / RBI mit Schnellbauschrauben DIN 18182-2 befestigen,

Verspachtelung:
Fugenspachtel Typ 4B gemäß DIN EN 13963, Qualitätsstufe Q 2 als Standardverspachtelung, gemäß IGG-Merkblatt 2.
Menge: 25,000 m2

**01.8 Metall-Doppelständerwand 2-lagig beplankt mit Feuchtraumplatten, d=300**
Position wie vor, jedoch
- Wanddicke: 300 mm,
- keine Schallschutzanforderungen
- Einbau Feuchtraumplatte
Menge: 6,000 m2

**01.9 Türöffnungen in GK-Doppelständerwand, 1,01/2,135/ 0,24m**
Türöffnungen in GK-Doppelständerwänden der Wandstärke 24cm anlegen und herstellen, mit allen erforderlichen Auswechslungen der Unterkonstruktion sowie aller erforderlichen Materialien und Befestigungsmittel.
Türöffnungen seitlich raumhoch verstärken, mit geschlossenen UA-Aussteifungsprofilen, 2mm dick, passend zum Wandprofil, mit UW-Sturzprofil und zusätzlichem Ständerprofil im Sturzbereich. Die Herstellerrichtlinien für das Herstellen von Türöffnungen sind zu beachten. Die Dämmung und Beplankung ist passgenau an die Öffnung heranzuführen und anzuschließen.

Abmessungen: Breite 1,01m ,Höhe ab OKFF 2,135m.
Menge: 2,000 St

**01.10 Raumhohe Vorsatzschale, d=240 mm, Verankerungsuntergrund Massivwand**
Raumhohe Vorsatzschale 2-lagig beplankt mit rückseitiger Verankerung an bis zu 24 cm starken Massivwand, Dicke der Vorsatzschale d=240mm, als nichttragende freistehende Vorsatzschale, mit Unterkonstruktion aus verzinkten Stahlblechprofilen mit Oberflächenstruktur, mit Metallständern CW 75, mit einseitig 2 x 12,5 mm Gipskartonplatte, mit vierseitig abgeflachter Kante, mit 60 mm, Mineralwolle-Dämmstoff zur Dämmung zwischen den Profilen.

Wanddicke / Schalenabstand: 240 mm
Wandhöhe: 2,70-4,25 m
Befestigungsuntergrund: unten Stahlbetonbodenplatte, rückseitig Stahlbetonwand

Unterkonstruktion:
mit UW / CW 75-06 Profilen, Ständerabstand 625 mm

Dämmschicht:
mit 60 mm, Mineralwolledämmung, Baustoffklasse A, lückenlos und abrutschsicher verlegen,

Beplankung:
Einseitig, 2 x 12,5 mm, Gipskartonbauplatten mit Schnellbauschrauben befestigt,

Verspachtelung: Qualitätsstufe Q 2 als Standardverspachtelung, gemäß IGG-Merklblatt 2.
Menge: 55,000 m2

**01.11 Raumhohe Vorsatzschale, d=200 mm, Verankerungsuntergrund Massivwand**
Position wie vor, jedoch Schalenabstand: 200mm, inkl. Beplankung mit Feuchtraumplatten.
Menge: 15,000 m2

**01.12 Laibungsverkleidung**
Verkleidung der Fensterlaibungen der vorgenannten Vorsatzschale mit Gipskartonbauplatten inkl. Unterkonstruktion und Eckschutzschienen.
Laibungsbreite: 200 mm
Menge: 6,000 m

**01.13 Holztraversen**
Lieferung und Montage von Holztraversen bestehend aus Mehrschichtholz, Höhe 30 cm, Dicke 22 mm. Einbau im Bereich der Wände als Verstärkung für die Befestigung von Lasten.
Einbauort und Angabe der Einbauhöhe durch die Bauleitung.
Menge: 10,000 m

**01.14 Lieferung Verstärkungsschienen**
Lieferung und Einbau von UA-Aussteifungsprofilen, 2mm dick, passend zu Wandprofilen der vorgenannten Positionen für die Befestigung der Sanitärinstallationen.

Raumhöhe bis ca. 3,00 m.
Menge: 25,000 m

**01.15 Aussparungen, D < 150 mm**
*** Bezugsbeschreibung
Runde Ausschnitte für Wanddurchführungen,
als besondere Leistung zu vorbeschriebenen Ständerwänden herstellen, Durchmesser: <150 mm
Menge: 5,000 St

**01.16 Aussparungen, D < 100 mm**
*** wie Position 01.15
Position wie vor, jedoch mit Durchmesser: <100 mm
Menge: 25,000 St

**01.17 Aussparungen rechteckig bis 200/200mm**
Rechteckige Ausschnitte für Wanddurchführungen,
als besondere Leistung zu vorbeschriebenen Ständerwänden herstellen, rechteckig bis 200/200mm.
Menge: 5,000 St

**01.18 Wanddurchführung, rechteckig, bis 15/15 cm**
Rechteckige Ausschnitte für Wanddurchführungen, als besondere Leistung herstellen, inkl. Ausklinkung der Unterkonstruktion und aller notwendigen Verstärkungsschienen.
Abmessungen:
Höhe: bis 15 cm
Breite: bis 15 cm
Menge: 6,000 St

**01.19 Revisionsklappe 300 x 300 mm / Schnappverschluss**
Liefern und montieren einer Revisionsklappe in der vorbeschriebenen Wandbekleidung, mit sichbarem Rahmen, Füllung mit dem Plattenmaterial der vorbeschriebenen Trockenbauwandkonstruktion. Position inkl. Herstellung, Montage und Auswechslung der Unterkonstruktion. Revisionsklappe in der Ausführung mit Schnappverschluss.

Format 300 x 300 mm
Menge: 2,000 St

### Titel 02 Trockenbaudecken

**02.1 Zwischensparrendämmung 24cm**
Ausführung der Zwischensparrendämmung mit Mineralwolle, Sparrenabstand e=0,625m, Breite 10 cm. Wämedämmung (im Dachgefälle, siehe Schnitt) eines Dachraumes zwischen den Sparren unter Beachtung der gültigen Richtlinien
und Normen, etc.
Die Dämmung ist sorgfältig bis auf die Außenkante des Mauerwerks zu führen.
Dämmschichtdicke: 240 mm
Bemessungswert der Wärmeleitfähigkeit: 0,032 W/(mK) Euroklasse: nichtbrennbar A1 nach DIN EN 13501-1, Anwendung DZ nach DIN 4108-10.
Dämmplatten liefern, gegenüber dem lichten Sparranmaß mit ca. 1-2 cm Übermaß von der Rolle abschneiden und bündig mit der Binderunterkante dicht gestoßen einbauen.
Arbeitshöhe: siehe Planunterlagen
Menge: 215,000 m2

**02.2 Ausbildung der feuchtevariablen Dampfbrems- und Luftdichtheitsebene**
Ausbildung der faltenfreien Dampfbrems- und Luftdichtheitsschicht unter den Sparren zur Ergänzung einer Zwischensparrendämmung, Überlappung ca. 10 cm, luftdichte Verklebung der Überlappung sowie inkl. aller Verklebe- und Anarbeitungen.
System zur Erstellung einer lückenlosen Luftdichtsheitsschicht mit Dampfdiffusionswiderstand im Dachausbau, bestehend aus PE-Dampfbremse bzw. PA-Dampfbremse (dynamischer sd-Wert), Tackerdichtband, Papier- und Folienklebeband sowie Dichtkleber aus der Kartusche bzw. Dichtkleber von der Rolle.

Zusatzhinweise für Anschlussbänder:
- Anschlüsse an zu verputzende Wände mit Putzträgervlies in integriertem Armierungsgewebe
- Anschlüsse an sägeraue und gehobelte Hölzer mit zugelassenen und dauerhaften Klebebändern

In die Position ist einzukalkulieren, dass raumweise ein
Anschluss an die aufgehende Mauerwerkswände stattzufinden
hat.

Dampfbremse:
Zur Erstellung der Luftdichtheitsebene mit defniertem Wasserdampfdiffusionswiederstand Diffusionsequivalente Luftschichtdicke sd im Meter
Feuchtevariabel 0,2 bis >= 10m
Breite 1500 mm
Euroklasse: E nach DIN EN 13501
Menge: 215,000 m2

**02.3 Anarbeitung an Durchdrigungen**
Durch die Verwendung von Anschlussbändern sind Durchdringungselemente wie z.B. Entlüftungsrohre luftdicht anzuschließen. Durchdringungen rund, für Kabel sind mit Sk-Manschette (Durchmesser: 6-12mm) entsprechend einzudichten.
Menge: 7,000 St

**02.4 Traglattung 4/6 Dämmung**
Traglattung für die zuvor beschriebene Zwischensparrendämmung, horizontale Anbringung, um ein Abrutschen der Dämmung zu verhindern, bestehend aus Nadelholz, Sortierklasse S13 oder S10, mit einem Lattenquerschnitt von 40/60 mm liefern und winkelrecht mit Drahtstiften auf der bauseitigen Holzunterkonstruktion befestigen. Verlegung quer zum Sparren im Abstand < 50 cm
Sparrenabstand ca 0,625m
Abstand Lattung ca. 50 cm.
Menge: 215,000 m2

**02.5 Akustikdecke Lastenklasse 15 kg/m²/ Streulochung**
Abgehängte Akustikdecke nach DIN 18168-1, mit höhenversetzter Metall-Unterkonstruktion aus verzinkten Stahlblechprofilen DIN EN 14195 und DIN 18182-1,
als Grund- und Tragprofile CD 60/27-06, Anschlussprofil UD28,
mit 12,5 mm gelochten Gipsplatten DIN EN 14190, Spachtelfuge, mit rückseitiger Akustikvlies-Kaschierung schwarz, Baustoffklasse A2-s1,d0 DIN EN 13501-1, mit 50 mm, Mineralwolleauflage nach DIN EN 13162 (*), Verlegung der Akustikdecke in Dachneigung / siehe auch Gebäudeschnitte.

- Einbauhöhe: von 2,70 bis 4,20m,
- Abhänghöhe: 180mm,
- Streulochung: 8-15-20
- Lochflächenanteil: 10 %,
- Befestigungsuntergrund: Sparren im Abstand von <65cm (die Sparrenlage ist ggf. durch Holztraversen für die Abhänger bei Bedarf zu ergänzen)
- Lastenklasse: 15 kg/m²,
- Strömungswiderstand Dämmstoff: min. 11 kPa·s/m² (*),
- Frequenzabhängige Schallabsorbtionsgrade gemäß Herstellerangaben,

Ausführung gemäß Verwendbarkeitsnachweis/ Herstellervorschrift in fix und fertiger Leistung.

Unterkonstruktion: Deckenprofilen CD 60/27-06, Anschlussprofil UD28, Achsabstand Grundprofile und Achsabstand Tragprofile gem der Herstellerrichtlinien, Abhängung mit Nonius oder Direkt-Abhängsystem gemäß DIN 18168, Abhängerabstand nach Erfordernis.

Dämmstoffauflage: Mit 50 mm, Akustic SSP 2, Baustoffklasse A, lückenlos verlegt.

Beplankung: Mit 12,5 mm Rigips Rigitone Activ Air 8-15-20 Super Streulochung, mit rückseitiger Akustikvlies-Kaschierung schwarz mit Lochdeckenschrauben befestigen. (bereits im Bestand verbaut)

Verspachtelung: Spachtelfuge Standard, Fugen und Schrauben mit Fugenspachtel verspachteln, Ausführung in Q3 für Anstrich durch den Maler.

Hersteller: Rigips (bereits im Bestand verbaut)
Produkt/ System: AD10RTA, Akustikdecke Lastenklasse 15 kg/m², mit Rigips Rigitone Activ Air 8-15-20 Super Streulochung
Menge: 160,000 m2
Produkt:
  Artikel:
    Artikelnummer: AD10RTA
    Artikelkurztext: Akustikdecke Lastenklasse 15 kg/m²/ Streulochung

**02.6 Randfries in GK-Lochgipsdecken 300mm**
Herstellen eines geschlossenen Frieses am Deckenrand der Gipskartonlochdecken, Fries aus 12,5mm dicken GK-Platten, Friesbreite: 300mm, Angeschnitte Löcher der Lochplatten und Fries sind flächenbündig auszuspachteln, sodass ein gleichmäßig breiter Fries in der angegebenen Breite entsteht.
Güte der Verspachtelung Q3.

Anschluss an Wandflächen über Anschlussprofil UD28,
Beplankung dicht an die Wand anschließen und durch Trennstreifen von der Massivwand trennen.

Position inkl. der Unterkonstruktion wie in Akustikdecke beschrieben.
Menge: 135,000 m

**02.7 Abgehängte Unterdecke, GK-glatt**
Abgehängte Unterdecke GK-glatt ohne Brandschutzanforderungen, Anforderungen nach DIN EN 13964 in Verbindung mit DIN 18168, Metallunterkonstruktion als Grund- und Tragprofil, Decklage/ Beplankung aus Gipskartonplatten GKB DIN 18180, Verarbeitung DIN 18181, einlagig, Plattendicke 12,5mm herstellen.

- Einbauhöhe: von 2,70m,
- Abhänghöhe: 180-800 mm,
- Befestigungsuntergrund: Sparren im Abstand von <65cm (die Sparrenlage ist ggf. durch Holztraversen für die Abhänger bei Bedarf zu ergänzen)
- Lastenklasse: 15 kg/m²

Unterkonstruktion als Grund- und Tragprofil aus verzinkten Stahlblechprofilen DIN EN 14195 und DIN 18182-1, abhängen mit Direktabhängern, befestigen mit bauaufsichtlich zugelassenen Befestigungsmitteln.
Die Befestigungs- und Tragschienenabstände sind nach Hersteller- und Systemvorgaben einzuhalten, flucht-, modul- und waagerecht auszurichten.

Decklage/ Beplankung aus Gipskartonbauplatten GKB einlagig, Plattendicke 12,5mm,

Decklage/ Beplankung befestigen mit schnellbauschrauben, ausführung der Fugen als Spachtelfugen,
Verspachtelung gem. IGG-Merkblatt 2,
Qualitätsstufe Q3.

Anschluss an Wandflächen über Anschlussprofil UD28,
Beplankung dicht an die Wand anschließen und durch Trennstreifen von der Massivwand trennen.
Menge: 20,000 m2

### Titel 03 Akustiksegel

**03.1 Akustikdeckensystem als Segelsystem**
Akustikdeckensystem mit einem Schallabsorptionsgrad
aw = 1,00 gemäß DIN EN ISO 11654 bei 300mm totaler Konstruktionshöhe.

Akustikdeckensystem aus Glaswolle aus einzelnen Segelflächen im Format: (mm): 3000x1200, gem. des Deckenspiegels des Architekten.

Die Maßangabe der Platten dient zur Orientierung und kann entsprechend dem angebotenem Produkt angepasst werden.

Kantenausführung: Rahmenlose Einzelbauteile, rechtwinklige und farbbeschichtete Kanten, Demontierbarkeit: einzeln ab klappbar, Gesamtgewicht: 5-6 kg/m², Oberfläche: sichtseitig homogene weiße Farboberfläche, Rückseite: Glasvlies, Baustoffklasse: nicht brennbar, A2-s1,d0 (gem. DIN EN 13501-1), Absorptionsklasse: A (gem. DIN EN ISO 11654), aw = 1,00, Praktischer Absorptionsgrad ap als Richtwert: 125Hz = 0,60; 250Hz = 0,80; 500Hz = 0,90; 1000Hz = 1,00; 2000Hz = 1,00; 4000Hz = 1,00 gemäß DIN EN ISO 11654 bei einer totalen Konstruktionshöhe von 300 mm

Reinigung: Staubwischen und Staubsaugen sowie wöchentliche Feuchtreinigung möglich.

ausgewähltes Fabrikat: ________________________________
(vom Bieter zwingend einzutragen)

Systemunterkonstruktion für trockene Umgebungen in Korrosionsschutzklasse C1 nach EN ISO 12944-2.

Das System ist gem. Montageanleitung des Herstellers zu liefern und montieren. Die Paneele werden als Reihe angeordnet. Die Wahl des Befestigungsmittels ist auf die Aufhängung an der Trockenbaudecke abzustimmen, Abhängehöhe: 300 mm bis Unterkante Segel.
Die Montage hat gem. des Dachgefälles zu erfolgen.

Die abnahmefertige Montage ist nach DIN EN 13964, Vorbemerkungen, Architektenplänen, Angaben der Bauleitung sowie den Hersteller- Verarbeitungsrichtlinien auszuführen.
Menge: 8,000 St

**03.2 Akustikwandpaneelsystem für Klassenräume**
Akustikwandpaneelsystem bepinnbar, 40mm Glaswolle, textile Oberfläche, als Ergänzung zu den Akustiksegeln, Flächen gem. der Planung.

Akustikwandpaneelsystem mit einem Schallabsorptionsgrad alpha w = 1,00 als Richtwert gemäß DIN EN ISO 11654 bei einer totalen Konstruktionshöhe um 43 mm.

Akustikplatte aus Glaswolle, technische Beschreibung:
- Format: nach Herstellerangaben, beispielsweise 2700x600mm
- Kantenausführung: als gefaste Kante
- Sichtseitig und an Längsseiten widerstandfähiges Textilgewebe, Farbe aus dem Farbfächer des Herstellers, Farbe nach Wahl des Auftraggebers.
- Lichtreflexionsgrad: Nach Farbkarte des Herstellers
- nicht brennbar, Baustoffklasse: A2-s1,d0
- Praktischer Absorptionsgrad als Richtwert alpha p 125Hz = 0,20; 250Hz = 0,75; 500Hz = 1,00; 1000Hz = 1,00; 2000Hz = 1,00; 4000Hz = 1,00 gemäß DIN EN ISO 11654 bei einer totalen Konstruktionshöhe von 43 mm
- Artikulationsklasse AC: 240
- Feuchtebeständigkeit: bis 70%rH bei 25°C formstabil (DIN EN 13964)
- kann trocken gereinigt werden

Abmessung der Feldfläche: Breite von 3,60m, Höhe von 2,70m

System-Unterkonstruktion
- leicht montierbar
- Aufnahmekonstruktion aus Alu-Profilen mit umlaufender Nut, Ansichtskante= um 22mm, Farbe: Natur eloxiert (ähnl. S 1000-N)

Das Wandpaneel ist in einer Aufnahmekonstruktion gem. Montageanleitung des Herstellers für vertikale, Anordnung zu liefern und zu montieren. Die Profile sind direkt auf die Wand zu schrauben. Bei senkrechter Anordnung der Wandpaneele ist in das untere Profil ein Distanzprofil einzulegen. Die Ecken der Konstruktion sind mit den zum System passenden Außenecken des Herstellers auszubilden.
Die abnahmefertige Montage ist nach DIN EN 13964, Vorbemerkungen, Architektenplänen, Angaben der Bauleitung sowie den Hersteller- Verarbeitungsrichtlinien auszuführen.

ausgewähltes Fabrikat: ________________________________
(vom Bieter zwingend einzutragen)
Menge: 2,000 St

### Titel 04 Tischlerarbeiten

**04.1 Holztürelement inkl. Zarge (1,51x2,135m), SSK2 inkl. Seitenteil mit Festverglasung**
Holztür mit Schallschutzanforderungen, geprüft nach DIN/EN 1634 und DIN 4102 als komplettes Element mit der entsprechenden Zargenkonstruktion, Kunststoffoberfläche im Dekor der aktuellen Türen-Kollektion, Spezialeinlage, Türdicke nach Herstelleraufbau. Schalldämmende-Tür SK2, Schalldämmwert 37 dB Rw,P bzw. 32 dB Rw,R, bezogen auf das geprüfte Element, als komplettes Element mit der entsprechenden Zargenkonstruktion und festverglastem Seitenteil.

- Schalldämmwert SSK2
- Beanspruchungsgruppe S
- Klimaklasse II
- Falz Normfalz 13 x 25,5 mm
- Deckplatte Standard (Türblattdicke ca. 40 mm bzw. nach Herstellervorschrift)
- Rahmenkonstruktion Falzkantenbeschichtung 3-seitig
- Softkante als Kantenschutz und zur Verminderung der Quetsch- und Klemmgefahr klar lackiert
- Schloss als PZ-Ausführung, Dornmaß 65 mm, mit 280 mm Stulplänge und Doppelverschraubung im Stulp, Stulp Edelstahl (für Beanspruchungsgruppe S), Klasse 5 nach DIN 18250 / DIN EN 12209
- Drücker FS-Standarddrückergarnitur nach Wahl des Bauherren / in Edelstahl + Rosettenausführung in Edelstahl
- 2 Bänder Edelstahl
- eingebaute absenkbare Bodendichtung nach Erfordernis
- Oberfläche/ Decklage: 0,8 mm HPL-Kunststoffauflage nach DIN EN 438 im Dekor der aktuellen Türenkollektionen (Standardlieferprogramm) Die gegen alle gebräuchlichen Lösungsmittel unempfindliche Oberfläche muss antistatisch, völlig geschlossen, hygienisch und rückstandslos zu reinigen sein. Die genormten Prüfungen nach DIN EN 438/II und EN 85 bezüglich Abrieb- Kratz-, Wasserdampf-, Stoß-, Hitze- und Zigarettenglutfestigkeit müssen allesamt bestanden sein. Die sehr gute Lichtecht muss nach DIN EN ISO 4892 normkonform nachgewiesen sein. Das Oberflächenmaterial muss selbstverlöschend sein und darf im Brandfall nur eine geringe Rauchentwicklung erzeugen und keine toxischen Gase abgeben

Verglastes Seitenteil, über Pfosten abgetrennt, Schließblech im Pfosten, Glasleisten umlaufend, Verglasung VSG. Abmessung passend zum Türblatt.

Breite Rohbaumaß: 1510mm
Höhe Rohbaumaß: 2135mm
Seitenteilbreite: abgestimmt auf das 900mm breite Türblatt im Lichten (Durchgang der Tür barrierefrei)

Einbaubereich: Gruppe 2 und 3

Stahlzarge
Stahlumfassungszarge, einflügelig. Einbruchhemmende zusätzliche Verstärkung der Schlosslochstanzung (Beanspruchungsgruppe E).
Ausführung: Zargenfalz passend zum vorgenannten Türblatt, Stahlzargenprofil: Standardzarge als zweiteilige Zarge, ohne Bodeneinstand, Blechdicke 1,5 mm (Standard)
Spiegelbreite Spiegel 35/45 mm, Maulweitenkante 10 mm, Schließblech Standard, Drückerhöhe Standard
Bandaufnahme für 2 Bänder, 3D-verstellbar, verzinkt, Türschließervorrichtung Türschließervorbohrung nach DIN Zargendichtung 3-seitig, grau, Distanzwinkel Standard

Wanddicke: 150 mm
Menge: 2,000 St

**04.2 Holztürelement inkl. Zarge (1,01x2,135m)**
Position wie vor, jedoch Ausführung ohne Schallschutzanforderung und ohne Seitenteil.

Breite Rohbaumaß: 1010mm
Höhe Rohbaumaß: 2135mm
Wanddicke: 240 mm

Einbaubereich: PuMi
Menge: 1,000 St

**04.3 Holztürelement inkl. Zarge (0,885x2,135m)**
Position wie vor, jedoch

Breite Rohbaumaß: 885mm
Höhe Rohbaumaß: 2135mm
Wanddicke: 125 mm

Einbaubereich: Türen Vorraum WCs
Menge: 2,000 St

**04.4 Holztürelement inkl. Zarge (0,885x2,135m)**
Position wie vor, jedoch Ausführung als Feuchtraumtürblatt

Breite Rohbaumaß: 885mm
Höhe Rohbaumaß: 2135mm
Wanddicke: 125 mm

Einbaubereich: Türen WC-Räume
Menge: 2,000 St

**04.5 Obertürschließer**
Montage von einem Obentürschließern der vorgenannten Türen mit Standard-Gleitschiene, nach EN 1154, Größe 3 - 5, für barrierefreie Türen nach DIN 18040 bis Flügelbreite 1250 mm bei max. 47 Nm Öffnungsmoment, hoher Wirkungsgrad über 80 %, von vorn einstellbare Schließkraft, Schließgeschwindigkeit, Öffnungsdämpfung und Endschlag, mit optischer Größenanzeige, Normalmontage auf Türblatt Bandseite, mit Montageplatte.
Farbton: silberfarbig.

Einbaubereich: Türen Vorraum WCs
Menge: 2,000 St

**04.6 Innenfensterbank Holzwerkstoff mineralwerkstoffbeschichtet B 15cm, D25mm, L 360cm**
Innenfensterbank aus Holzwerkstoff, Verbundelement Birke-Multiplex, Furnierplatte, AW 100 feuchtefest verleimt, beidseitig belegt mit HPL-Belegung als lichtgraue Fläche gem. des Bestands, Einsatzbereich: Hochwertige Einbauten an die hohe statische Anforderungen gestellt werden, HPL-Dicke: 0,8 mm. Ansichtskante ebenfalls mit HPL belegt.
Alle Kanten abgerundet, (Abrundungsradius von mindestens 2 mm), seitlicher Anschluss stumpf, auf Mauerwerk befestigen (ggf. auf Ausgleichshölzern), Fensterbankbreite 15cm inkl. 2cm Überstand, Dicke der Fensterbank 25mm, Ansichtskante wie Plattenstärke, Länge 360cm, Anschluss an aufgehende Bauteile mit Silikonfuge, Farbe nach Wahl AG.

Einbaubereich: Erweiterung Flur 09
Menge: 1,000 St

**04.7 Innenfensterbank Holzwerkstoff mineralwerkstoffbeschichtet B 15cm, D25mm, L 260cm**
Position wie vor, jedoch Länge 260cm, Einbaubereich: Gruppe 3.
Menge: 1,000 St

**04.8 Innenfensterbank Holzwerkstoff mineralwerkstoffbeschichtet B 15cm, D25mm, L 244cm**
Position wie vor, jedoch Länge 244cm und seitlichem sichtbaren Abschlussprofil in HPL belegt, Einbaubereich: Flur Erweiterung.
Menge: 1,000 St

**04.9 WC-Trennwandsystem, Jungen WC**
Anzubieten ist die Lieferung und gebrauchsfertige Montage von WC-Trennwänden. Der Anlagentyp muss TÜV-geprüft sein und über das GS-Zeichen für geprüfte Sicherheit verfügen. Anlagen ohne gültige TÜV-GS-Prüfung sind nicht zugelassen.

Anlagenhöhen: 2030 mm einschl. 150 mm Fußluft, Durchgangshöhe 1985 mm

Die Vorderfronten müssen aus 13 mm wasserunempfindlichen HPL-Platten bestehen. Alle sichtbaren Kanten müssen gefräst und gefast sein. Über die gesamte Vorderfront muss ein umgreifendes 3-Kammer-Abdeckprofl aus Aluminium, mindestens 45 x 86 mm, verlaufen, um eine hohe Stabilität der Anlage zu gewährleisten.
Wandanschlüsse sind mit gerundeten Aluminium-U-Profilen
22 x 30 mm auszuführen, um bauliche Unebenheiten ausgleichen zu können.

Die Türen müssen aus dem gleichen Material wie die Vorderfront bestehen, stumpf einschlagend und selbstschließend sein. Alle Kanten sind in einem Radius von 20 mm und sämtliche Ecken in einem Radius von 9 mm abzurunden. Das Türanschlagprofil aus Aluminium- Rundprofl ø 45 mm, muss an der Schlossseite mit einer Gummidichtung versehen sein, um ein geräuscharmes Schließen der Tür zu gewährleisten.

Die Trennwände müssen aus dem gleichen Material wie die Vorderfront bestehen. Die sichtbaren Kanten, oben und unten, sind zu fräsen und zu fasen. An bauseitiger Wand und Vorderfront muss die Trennwand mit einem gerundeten U-Profl, 22 x 30 mm, befestigt sein.

Füße aus Aluminiumrohr, 40 mm stark, mit trittfesten Nylonrosetten. Die Füße müssen höhenverstellbar und unsichtbar im Boden befestigt sein. Sie sind in die senkrechten Rundprofle einzulassen.

Beschläge je Tür 3 Stück, 3-Rollen-Edelstahlbänder, davon ein Federband, müssen poliert oder pulverbeschichtet in mindestens 7 Farben ohne Mehrpreis lieferbar sein.
Die Feder muss mit korrosionsschützender Beschichtung versehen sein. Riegelschloss bestehend aus einem pulverbeschichteten Alu-Schlosskasten mit Riegel in Edelstahl und Zugknöpfen mit Rot-Weiß-Verriegelung in Nylon.

Zubehör: Je WC-Kabine sind ein Nylon-Kleiderhaken und ein Türpuffer mitzuliefern und zu montieren. Die Befestigung hat verdeckt zu erfolgen.

Farben der Profile: eloxiert oder pulverbeschichtet in mindestens 7 Farben / Schamwandhalter nur pulverbeschichtet / Farben Platten mindestens 12 Farben, Farben Nylonteile mindestens 7 Farben

Ausführung: 1 Stück getrennte Kabine, gem. Planunterlagen. Hierzu sind 1 Stück Tür DIN, ein Frontteil erforderlich der Länge von 1,00m sowie 1 Stück Trennwand der Länge 1,50m notwenig.

Die Fracht- und Montagekosten sind im Einheitspreis zu berücksichtigen.

Trennwandsystem,als Leitfabrikat:
Fabrikat Meta Typ 13 RP gleichwertiger Art.

Hersteller/System: angeboten

Hersteller: ..............................................

Sytstem: ....................................................
Menge: 1,000 St

**04.10 WC-Trennwandsystem, Mädchen WC**
Position wie vor, jedoch

Ausführung: 2 Stück getrennte Kabine, gem. Planunterlagen. Hierzu sind 2 Stück Türen DIN, ein Frontteil erforderlich der Länge von 2,00m sowie 1 Stück Trennwand der Länge 1,50m notwendig.
Menge: 1,000 St

**04.11 Wand - Türstopper**
Edelstahl-Wandtürpuffer liefern und nach Angabe der Bauleitung fachgerecht anbringen.
Wandtürpuffer aus Edelstahl, Rundrohr d=30mm, Ausladung 55mm lang, mit schwarzem, elastischen Puffer, verdeckte Verschraubung, Lieferung einschließlich Befestigungsmaterial.
Menge: 5,000 St

### Titel 05 Stundenlohnarbeiten

*Hinweis: Stundenlohnarbeiten*
Stundenlohnarbeiten sind nur auf ausdrückliche Anweisung der Bauleitung auszuführen. Tagelohnzettel sind spätestens am dritten Tag nach Ausführung der Bauleitung zur Anerkennung vorzulegen.

Der Auftragnehmer hat keinen Rechtsanspruch auf Ausführung
der nachfolgend aufgeführten Nachweisarbeiten.
Dies ist bei der Preisfindung zu berücksichtigen.

**05.1 Stundenlohn Facharbeiter**
Einheitspreis für Stundenlohn Facharbeiter
Menge: 30,000 h

**05.2 Stundenlohn Helfer**
Einheitspreis für Stundenlohn Helfer.
Menge: 10,000 h

**05.3 Fahrgerüst, Lastklasse 3**
*** Pauschalposition
Fahrbares Gerüst nach DIN 4420-3 als Arbeitsgerüst mit einer Arbeitslage, Seitenschutz und Zugang. Standflächen eben, einschließlich Auf- und Abbau. Vorhaltezeit gem. der Trockenbauarbeiten im Innenbereich. Ein mehrmaliger Auf- und Abbau für die Nutzung in den verschiedenen Räumen ist einzukalkulieren. Lastklasse: 3 (2,0kN/m2) Aufbauhöhe: Montagebereich bis 4,02m Höhe von OKFF, Aufstellort innerhalb des Gebäudes. Größe: Die Größe des Arbeitsbereiches des Fahrgerüstes ist auf die Arbeiten abzustimmen. Mehrkosten für erweiterte Gerüstflächen werden nicht vergütet.
Menge: 1,000 psch
